# Prateleira para toalhas, de aço inoxidável AISI 304 com acabamento acetinado, de 600x230 mm. Fixação ao suporte com as fixações fornecidas pelo fabricante

- Propriedade do ficheiro: CYPE INGENIEROS, S.A.
- Formato: FIEBDC-3/2002
- Âmbito geográfico: Brasil
- Moeda: BRL
- Custos indiretos: 3.00 %
- Despesas gerais: 13.00 %
- Lucro: 6.00 %
- IVA: 17.00 %

**SMA045** Un Prateleira para toalhas, de aço inoxidável AISI 304 com acabamento acetinado, de 600x230 mm. Fixação ao suporte com as fixações fornecidas pelo fabricante.
Prateleira para toalhas, de aço inoxidável AISI 304 com acabamento acetinado, de 600x230 mm. Fixação ao suporte com as fixações fornecidas pelo fabricante.
Inclui: Marcação. Colocação e fixação.
Critério de medição de projeto: Número de unidades previstas, segundo documentação gráfica de Projeto.
Critério de quantitativos de obra: Medir-se-á o número de unidades realmente colocadas segundo especificações de Projeto.

| Código | Un | Descrição | Rendimento | Preço | Importância |
|---|---|---|---|---|---|
| mt31abp060a | Un | Prateleira para toalhas, de aço inoxidável AISI 304 com acabamento acetinado, de 600x230 mm. (material) | 1.000 | 152.59 | 152.59 |
| mo107 | h | Ajudante de encanador. (mão de obra) | 0.236 | 19.79 | 4.67 |
| % | % | Custos diretos complementares | 2 % | 157.26 | 3.15 |
|  |  | Custos diretos |  |  | 160.41 |
