# Sebe

- Propriedade do ficheiro: CYPE Ingenieros S.A.
- Formato: FIEBDC-3/2016
- Programa: Gerador de preços para construção civil. CYPE Ingenieros, S.A.
- Data: 14/02/2025
- Âmbito geográfico: Brasil
- Moeda: BRL
- Custos indiretos: 3 %
- Despesas gerais: 13 %
- Lucro: 6 %
- IVA: 17 %

## U Urbanização interna do lote

### UJ Jardinagem

#### UJV Vedação e ocultação

**UJV010** m Sebe.
Sebe de Ligustro japonês (Ligustrum japonicum) de 0,3-0,5 m de altura (4 ud/m).
Inclui: Abertura de vala com os meios indicados. Adubação do terreno. Plantação. Primeira irrigação.
Critério de medição de projeto: Comprimento medido segundo documentação gráfica de Projeto.
Critério de quantitativos de obra: Medir-se-á o comprimento realmente executado segundo especificações de Projeto.

| Código | Un | Descrição | Rendimento | Preço | Importância |
|---|---|---|---|---|---|
| mt48ecr010a | Un | Ligustro japonês (Ligustrum japonicum) de 0,3-0,5 m de altura; fornecimento em contentor. (material) | 4 | 4.21 | 16.840 |
| mt48tie020 | kg | Adubo mineral complexo NPK 15-15-15. (material) | 1.5 | 2.11 | 3.165 |
| mt08aaa010a | m³ | Água. (material) | 0.02 | 3.83 | 0.077 |
| mq01pan070b | h | Mini pá carregadeira sobre pneus, de 52 kW/1 m³ kW. (equipamento) | 0.116 | 143.98 | 16.702 |
| mo040 | h | Jardineiro. (mão de obra) | 0.093 | 33.34 | 3.101 |
| mo115 | h | Operário jardineiro. (mão de obra) | 0.289 | 28.94 | 8.364 |
| % | % | Custos diretos complementares | 2 % | 48.249 | 0.965 |
|  |  | Custos diretos |  |  | 49.214 |

Resíduos:
- colocação: mt48tie020 Adubo mineral complexo NPK 15-15-15; fator de resíduo 0.055

## Recursos

**mt48tie020** kg Adubo mineral complexo NPK 15-15-15
Dados técnicos: Custo energético 30.291 MJ; Emissão de CO2 3.674 kg; Código LER 06 10 99; Massa do elemento 1 kg; Volume 0.001111 m3
Resíduos:
- embalagem: re170203 Plástico. (componente de resíduo); rendimento 0.003 kg; Código LER 17 02 03; Massa do elemento 1 kg; Volume 0.001667 m3

**mt08aaa010a** m³ Água
Dados técnicos: Custo energético 60.000 MJ; Emissão de CO2 30.000 kg
