# Limpa fundos automático para piscina, elétrico, com 16 m³/h de vazão de aspiração

- Propriedade do ficheiro: CYPE INGENIEROS, S.A.
- Formato: FIEBDC-3/2002
- Âmbito geográfico: Brasil
- Moeda: BRL
- Custos indiretos: 3.00 %
- Despesas gerais: 13.00 %
- Lucro: 6.00 %
- IVA: 17.00 %

**UPE050** Un Limpa fundos automático para piscina, elétrico, com 16 m³/h de vazão de aspiração.
Limpa fundos automático para piscina, elétrico, com 16 m³/h de vazão de aspiração, formado por: motor de tração, cabo autoflutuante, LED indicador de limpeza de filtro, escovas, motor de aspiração, rodas e bocas de aspiração de altura regulável. Totalmente montado e testado pela empresa instaladora.
Inclui: Montagem.
Critério de medição de projeto: Número de unidades previstas, segundo documentação gráfica de Projeto.
Critério de quantitativos de obra: Medir-se-á o número de unidades realmente executadas segundo especificações de Projeto.

| Código | Un | Descrição | Rendimento | Preço | Importância |
|---|---|---|---|---|---|
| mt47pep050f | Un | Limpa fundos automático para piscina, elétrico, com 16 m³/h de vazão de aspiração, formado por: motor de tração, cabo autoflutuante, LED indicador de limpeza de filtro, escovas, motor de aspiração, rodas e bocas de aspiração de altura regulável. (material) | 1.000 | 2323.64 | 2323.64 |
| mo080 | h | Ajudante de montador. (mão de obra) | 0.117 | 20.67 | 2.42 |
| % | % | Custos diretos complementares | 2 % | 2326.06 | 46.52 |
|  |  | Custos diretos |  |  | 2372.58 |
