# Prancha de salto

- Propriedade do ficheiro: CYPE Ingenieros S.A.
- Formato: FIEBDC-3/2016
- Programa: Gerador de preços para construção civil. CYPE Ingenieros, S.A.
- Data: 14/02/2025
- Âmbito geográfico: Brasil
- Moeda: BRL
- Custos indiretos: 3 %
- Despesas gerais: 13 %
- Lucro: 6 %
- IVA: 17 %

## U Urbanização interna do lote

### UP Piscinas

#### UPE Equipamento exterior

**UPE080** Un Prancha de salto.
Prancha de salto para piscina, de resina de poliéster e fibra de vidro, de 1,20 m de comprimento e 0,40 m de largura, fixada a uma superfície suporte (não incluída neste preço). Inclusive ancoragens, batentes, embelezadores, juntas, tacos e parafusos e elementos de ancoragem.
Inclui: Montagem e fixação dos componentes.
Critério de medição de projeto: Número de unidades previstas, segundo documentação gráfica de Projeto.
Critério de quantitativos de obra: Medir-se-á o número de unidades realmente executadas segundo especificações de Projeto.

| Código | Un | Descrição | Rendimento | Preço | Importância |
|---|---|---|---|---|---|
| mt47pep080a | Un | Prancha de salto para piscina, de resina de poliéster e fibra de vidro, de 1,2 m de comprimento e 0,4 m de largura, com ancoragens. (material) | 1 | 2943.45 | 2943.450 |
| mt09reh330 | kg | Argamassa de resina epóxi com areia de sílica, de endurecimento rápido, para enchimento de ancoragens. (material) | 0.2 | 12.38 | 2.476 |
| mo041 | h | Oficial de obras de construção civil. (mão de obra) | 2.934 | 33.34 | 97.820 |
| mo087 | h | Ajudante de obras de construção civil. (mão de obra) | 2.347 | 31.49 | 73.907 |
| % | % | Custos diretos complementares | 2 % | 3117.653 | 62.353 |
|  |  | Custos diretos |  |  | 3180.006 |

Resíduos:
- colocação: mt09reh330 Argamassa de resina epóxi com areia de sílica, de endurecimento rápido, para enchimento de ancoragens; fator de resíduo 0.042925

## Recursos

**mt47pep080a** Un Prancha de salto para piscina
Dados técnicos: Custo energético 956.975 MJ; Emissão de CO2 44.186 kg
Resíduos:
- embalagem: re150101 Embalagens de papel e cartão. (componente de resíduo); rendimento 1.584 kg; Código LER 15 01 01; Massa do elemento 1 kg; Volume 0.001333 m3

**mt09reh330** kg Argamassa de resina epóxi com areia de sílica, de endurecimento rápido, para enchimento de ancoragens
Dados técnicos: Custo energético 2.251 MJ; Emissão de CO2 0.184 kg; Código LER 17 09 04; Massa do elemento 1 kg; Volume 0.000667 m3
Resíduos:
- embalagem: re170203 Plástico. (componente de resíduo); rendimento 0.003 kg; Código LER 17 02 03; Massa do elemento 1 kg; Volume 0.001667 m3
