# Conexão passa-muros

- Propriedade do ficheiro: CYPE Ingenieros S.A.
- Formato: FIEBDC-3/2016
- Programa: Gerador de preços para construção civil. CYPE Ingenieros, S.A.
- Data: 14/02/2025
- Âmbito geográfico: Brasil
- Moeda: BRL
- Custos indiretos: 3 %
- Despesas gerais: 13 %
- Lucro: 6 %
- IVA: 17 %

## U Urbanização interna do lote

### UP Piscinas

#### UPM Complementos para tanque de piscina

**UPM050** Un Conexão passa-muros.
Conexão passa-muros de resinas termoplásticas de ABS, de 40 mm de diâmetro e 300 mm de comprimento, cor branca.
Inclui: Colocação.
Critério de medição de projeto: Número de unidades previstas, segundo documentação gráfica de Projeto.
Critério de quantitativos de obra: Medir-se-á o número de unidades realmente executadas segundo especificações de Projeto.

| Código | Un | Descrição | Rendimento | Preço | Importância |
|---|---|---|---|---|---|
| mt47ped090a | Un | Conexão passa-muros de resinas termoplásticas de ABS, de 40 mm de diâmetro e 300 mm de comprimento, cor branca. (material) | 1 | 46.61 | 46.610 |
| mo008 | h | Encanador. (mão de obra) | 0.117 | 42.82 | 5.010 |
| mo107 | h | Ajudante de encanador. (mão de obra) | 0.117 | 32.08 | 3.753 |
| % | % | Custos diretos complementares | 2 % | 55.373 | 1.107 |
|  |  | Custos diretos |  |  | 56.480 |

Resíduos:
- colocação: mt47ped090a Conexão passa-muros de resinas termoplásticas de ABS, de 40 mm de diâmetro e 300 mm de comprimento, cor branca; fator de resíduo 0.026276

## Recursos

**mt47ped090a** Un Conexão passa-muros de resinas termoplásticas de ABS, de 40 mm de diâmetro e 300 mm de comprimento, cor branca
Dados técnicos: Custo energético 406.915 MJ; Emissão de CO2 20.232 kg; Código LER 17 02 03; Massa do elemento 4.2 kg; Volume 0.007 m3
Resíduos:
- embalagem: re150101 Embalagens de papel e cartão. (componente de resíduo); rendimento 0.036 kg; Código LER 15 01 01; Massa do elemento 1 kg; Volume 0.001333 m3
