# Piso em paralelepípedos de concreto

- Propriedade do ficheiro: CYPE Ingenieros S.A.
- Formato: FIEBDC-3/2016
- Programa: Gerador de preços para construção civil. CYPE Ingenieros, S.A.
- Data: 14/02/2025
- Âmbito geográfico: Brasil
- Moeda: BRL
- Custos indiretos: 3 %
- Despesas gerais: 13 %
- Lucro: 6 %
- IVA: 17 %

## U Urbanização interna do lote

### UX Pisos exteriores

#### UXA De paralelepípedos

**UXA020** m² Piso em paralelepípedos de concreto.
Piso de paralelepípedos de concreto, em exteriores, realizado sobre piso com tráfego de categoria C4 (áreas pedonais, ruas residenciais) e categoria do solo de fundação E1 (5 <= CBR < 10), composto por base flexível de tout-venant natural, de 20 cm de espessura, com espalhamento e compactação em 100% do Proctor Modificado, através da colocação flexível, com um grau de complexidade do aparelho baixo, de paralelepípedos bicamada de concreto, cujas características técnicas cumprem a, formato retangular, 200x100x60 mm, acabamento superficial liso, cor cinza, sobre uma camada de areia de granulometria compreendida entre 0,5 e 5 mm, deixando entre eles uma junta de separação de entre 2 e 3 mm, para o seu posterior enchimento com areia natural, fina e seca, de 2 mm de tamanho máximo; e vibração do piso com placa vibratória de condução manual.
Inclui: Implantação de mestras e níveis. Corte das peças. Preparação do solo de fundação. Espalhamento e compactação da base. Execução do encontro com as bordas de confinamento. Espalhamento e nivelação da camada de areia. Colocação dos paralelepípedos. Rejuntamento com areia e vibração do piso. Limpeza.
Critério de medição de projeto: Superfície medida em projeção horizontal, segundo documentação gráfica de Projeto. Não se tiveram em conta os desperdícios como fator de influência para incrementar a medição, uma vez que na composição foi considerada uma percentagem de rupturas geral.
Critério de quantitativos de obra: Medir-se-á, em projeção horizontal, a superfície realmente executada segundo especificações de Projeto.

| Código | Un | Descrição | Rendimento | Preço | Importância |
|---|---|---|---|---|---|
| mt01zah010a | t | Tout-venant natural calcário. (material) | 0.23 | 28.4 | 6.532 |
| mt01arp021c | m³ | Areia de granulometria compreendida entre 0,5 e 5 mm, não contendo mais de 3% de matéria orgânica e argila. Ter-se-á em conta o especificado em sobre a friabilidade e em sobre a resistência à fragmentação da areia. (material) | 0.055 | 68.17 | 3.749 |
| mt18aph010a | Un | Paralelepípedo bicamada de concreto, formato retangular, 200x100x60 mm, acabamento superficial liso, cor cinza, cujas características técnicas cumprem a e uma série de propriedades pré-determinadas: coeficiente de absorção de água <= 6%; resistência de ruptura (splitting test) >= 3,6 MPa; carga de ruptura >= 250 N/mm do comprimento de ruptura; resistência ao desgaste por abrasão <= 23 mm e resistência ao deslizamento/resvalamento (índice USRV) > 60. (material) | 52.5 | 0.49 | 25.725 |
| mt01arp020a | kg | Areia natural, fina e seca, de 2 mm de tamanho máximo, isenta de sais prejudiciais, fornecida em sacos. (material) | 1 | 1 | 1.000 |
| mq01mot010b | h | Motoniveladora de 154 kW. (equipamento) | 0.008 | 328.14 | 2.625 |
| mq02rov010i | h | Compactador monocilíndrico vibrante auto-propulsado, de 129 kW, de 16,2 t, largura de trabalho 213,4 cm. (equipamento) | 0.014 | 272.97 | 3.822 |
| mq02cia020j | h | Caminhão cisterna, de 8 m³ de capacidade. (equipamento) | 0.006 | 465.16 | 2.791 |
| mq02rod010a | h | Placa vibratória de condução manual, de 170 kg, largura de trabalho 50 cm, reversível. (equipamento) | 0.348 | 18.62 | 6.480 |
| mo041 | h | Oficial de obras de construção civil. (mão de obra) | 0.299 | 33.34 | 9.969 |
| mo087 | h | Ajudante de obras de construção civil. (mão de obra) | 0.323 | 31.49 | 10.171 |
| % | % | Custos diretos complementares | 2 % | 72.864 | 1.457 |
|  |  | Custos diretos |  |  | 74.321 |

Resíduos:
- colocação: mt01zah010a Tout-venant natural calcário; fator de resíduo 0.00729141
- colocação: mt01arp021c; fator de resíduo 0.003
- colocação: mt18aph010a; fator de resíduo 0.0315
- colocação: mt01arp020a Areia natural, fina e seca, de 2 mm de tamanho máximo, isenta de sais prejudiciais, fornecida em sacos; fator de resíduo 0.003

## Recursos

**mt01zah010a** t Tout-venant natural calcário
Dados técnicos: Custo energético 127.000 MJ; Emissão de CO2 7.000 kg; Código LER 01 04 08; Massa do elemento 1000 kg; Volume 0.666667 m3

**mt01arp021c** m³ Areia de granulometria compreendida entre 0,5 e 5 mm
Dados técnicos: Custo energético 146.250 MJ; Emissão de CO2 7.800 kg; Código LER 01 04 09; Massa do elemento 1950 kg; Volume 1.21875 m3

**mt18aph010a** Un Paralelepípedo bicamada de concreto
Dados técnicos: Custo energético 0.504 MJ; Emissão de CO2 0.403 kg; Código LER 17 01 01; Massa do elemento 2.6 kg; Volume 0.001733 m3
Resíduos:
- embalagem: re170201 Madeira. (componente de resíduo); rendimento 0.001 kg; Código LER 17 02 01; Massa do elemento 1 kg; Volume 0.000909 m3
- embalagem: re170203 Plástico. (componente de resíduo); rendimento 0.003 kg; Código LER 17 02 03; Massa do elemento 1 kg; Volume 0.001667 m3

**mt01arp020a** kg Areia natural, fina e seca, de 2 mm de tamanho máximo, isenta de sais prejudiciais, fornecida em sacos
Dados técnicos: Custo energético 0.075 MJ; Emissão de CO2 0.004 kg; Código LER 01 04 09; Massa do elemento 1 kg; Volume 0.000625 m3
