# Meio-fio pré-fabricado de concreto

- Propriedade do ficheiro: CYPE Ingenieros S.A.
- Formato: FIEBDC-3/2016
- Programa: Gerador de preços para construção civil. CYPE Ingenieros, S.A.
- Data: 14/02/2025
- Âmbito geográfico: Brasil
- Moeda: BRL
- Custos indiretos: 3 %
- Despesas gerais: 13 %
- Lucro: 6 %
- IVA: 17 %

## U Urbanização interna do lote

### UX Pisos exteriores

#### UXB Meios-fios

**UXB020** m Meio-fio pré-fabricado de concreto.
Peças de meio-fio reto de concreto, monocamada, com seção normalizada de pedestres A1 (20x14) cm, classe climática B (absorção <=6%), classe resistente à abrasão H (piso <=23 mm) e classe resistente à flexão S (R-3,5 N/mm²), de 50 cm de comprimento, colocadas sobre lastro de concreto simples (C20 classe de agressividade ambiental I e tipo de ambiente rural, brita 1, consistência S50) de espessura uniforme de 20 cm e 10 cm de largura de cada lado do meio-fio, concretagem desde caminhão, espalhamento e vibração, com acabamento com pré-execução de mestras e nivelado, segundo caimentos do projeto e colocado sobre solo de fundação com índice CBR > 5 (California Bearing Ratio), não incluído neste preço; posterior rejuntamento de largura máxima 5 mm com argamassa de cimento, confeccionada em obra, dosificação 1:6. Inclusive topes ou contrafortes de 1/3 e 2/3 da altura do meio-fio, do lado da faixa de rodagem e do outro lado respectivamente, com um mínimo de 10 cm, salvo no caso de pisos flexíveis.
Inclui: Marcação de alinhamentos e níveis. Derramamento e espalhamento do concreto em camada de apoio. Colocação, fixação e nivelação das peças, incluindo topes ou contrafortes. Rejuntamento com argamassa de cimento.
Critério de medição de projeto: Comprimento medido segundo documentação gráfica de Projeto.
Critério de quantitativos de obra: Medir-se-á o comprimento realmente executado segundo especificações de Projeto.

| Código | Un | Descrição | Rendimento | Preço | Importância |
|---|---|---|---|---|---|
| mt10hmf060ana | m³ | Concreto simples C20 classe de agressividade ambiental I e tipo de ambiente rural, brita 1, consistência S50, dosado em central, segundo ABNT NBR 8953. (material) | 0.082 | 318.46 | 26.114 |
| mt08aaa010a | m³ | Água. (material) | 0.006 | 3.83 | 0.023 |
| mt01arg005a | t | Areia de pedreira, para argamassa preparada em obra. (material) | 0.007 | 51.13 | 0.358 |
| mt08cem002 | kg | Cimento cinza em sacos. (material) | 1 | 0.63 | 0.630 |
| mt18jbg010aa | Un | Meio-fio reto de concreto, monocamada, com seção normalizada de pedestres A1 (20x14) cm, classe climática B (absorção <=6%), classe resistente à abrasão H (piso <=23 mm) e classe resistente à flexão S (R-3,5 N/mm²), de 50 cm de comprimento. (material) | 2.1 | 7.65 | 16.065 |
| mq06hor010 | h | Betoneira elétrica com uma capacidade de amassamento de 160 l. (equipamento) | 0.006 | 13.5 | 0.081 |
| mo041 | h | Oficial de obras de construção civil. (mão de obra) | 0.335 | 33.34 | 11.169 |
| mo087 | h | Ajudante de obras de construção civil. (mão de obra) | 0.374 | 31.49 | 11.777 |
| % | % | Custos diretos complementares | 2 % | 66.217 | 1.324 |
|  |  | Custos diretos |  |  | 67.541 |

Resíduos:
- colocação: mt10hmf060ana; fator de resíduo 0.0012861
- colocação: mt01arg005a Areia de pedreira, para argamassa preparada em obra; fator de resíduo 0.00501329
- colocação: mt08cem002 Cimento cinza em sacos; fator de resíduo 0.0063
- colocação: mt18jbg010aa; fator de resíduo 0.0251444

## Recursos

**mt10hmf060ana** m³ Concreto simples C20 classe de agressividade ambiental I e tipo de ambiente rural
Dados técnicos: Custo energético 1920.000 MJ; Emissão de CO2 240.000 kg; Código LER 17 01 01; Massa do elemento 2400 kg; Volume 1.6 m3

**mt08aaa010a** m³ Água
Dados técnicos: Custo energético 60.000 MJ; Emissão de CO2 30.000 kg

**mt01arg005a** t Areia de pedreira, para argamassa preparada em obra
Dados técnicos: Custo energético 75.000 MJ; Emissão de CO2 4.000 kg; Código LER 01 04 08; Massa do elemento 1000 kg; Volume 0.666667 m3

**mt08cem002** kg Cimento cinza em sacos
Dados técnicos: Custo energético 4.234 MJ; Emissão de CO2 0.734 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt18jbg010aa** Un Meio-fio reto de concreto
Dados técnicos: Custo energético 2.636 MJ; Emissão de CO2 9.007 kg; Código LER 17 01 01; Massa do elemento 60 kg; Volume 0.04 m3
Resíduos:
- embalagem: re170201 Madeira; rendimento 0.004 kg
- embalagem: re170203 Plástico; rendimento 0.003 kg
