# Valeta

- Propriedade do ficheiro: CYPE Ingenieros S.A.
- Formato: FIEBDC-3/2016
- Programa: Gerador de preços para construção civil. CYPE Ingenieros, S.A.
- Data: 14/02/2025
- Âmbito geográfico: Brasil
- Moeda: BRL
- Custos indiretos: 3 %
- Despesas gerais: 13 %
- Lucro: 6 %
- IVA: 17 %

## U Urbanização interna do lote

### UX Pisos exteriores

#### UXB Meios-fios

**UXB030** m Valeta.
Valeta formada por peças pré-fabricadas de concreto bicamada, 8/6,5x50x50 cm, rejuntamento com argamassa de cimento, confeccionada em obra, dosificação 1:6, sobre lastro de concreto simples C20 classe de agressividade ambiental I e tipo de ambiente rural, brita 1, consistência S50 de 20 cm de espessura, concretagem desde caminhão, espalhamento e vibração manual com régua vibradora de 3 m, com acabamento com pré-execução de mestras e nivelado, segundo caimentos do projeto e colocado sobre solo de fundação com índice CBR > 5 (California Bearing Ratio), não incluído neste preço. Inclusive limpeza. Completamente acabada, sem incluir a escavação.
Inclui: Concretagem e espalhamento do concreto. Colocação das peças. Rejuntamento com argamassa. Assentamento e nivelamento.
Critério de medição de projeto: Comprimento medido segundo documentação gráfica de Projeto.
Critério de quantitativos de obra: Medir-se-á o comprimento realmente executado segundo especificações de Projeto.

| Código | Un | Descrição | Rendimento | Preço | Importância |
|---|---|---|---|---|---|
| mt10hmf060ana | m³ | Concreto simples C20 classe de agressividade ambiental I e tipo de ambiente rural, brita 1, consistência S50, dosado em central, segundo ABNT NBR 8953. (material) | 0.2 | 318.46 | 63.692 |
| mt08aaa010a | m³ | Água. (material) | 0.006 | 3.83 | 0.023 |
| mt01arg005a | t | Areia de pedreira, para argamassa preparada em obra. (material) | 0.018 | 51.13 | 0.920 |
| mt08cem002 | kg | Cimento cinza em sacos. (material) | 2.75 | 0.63 | 1.733 |
| mt11cun120a | Un | Peça pré-fabricada de concreto bicamada para valeta, 8/6,5x50x50 cm. (material) | 2.1 | 7.9 | 16.590 |
| mq04dua020b | h | Dumper de descarga frontal de 2 t de carga útil. (equipamento) | 0.037 | 40.61 | 1.503 |
| mq06vib020 | h | Régua vibradora de 3 m. (equipamento) | 0.104 | 20.47 | 2.129 |
| mq06hor010 | h | Betoneira elétrica com uma capacidade de amassamento de 160 l. (equipamento) | 0.009 | 13.5 | 0.122 |
| mo041 | h | Oficial de obras de construção civil. (mão de obra) | 0.431 | 33.34 | 14.370 |
| mo087 | h | Ajudante de obras de construção civil. (mão de obra) | 0.884 | 31.49 | 27.837 |
| % | % | Custos diretos complementares | 2 % | 128.919 | 2.578 |
|  |  | Custos diretos |  |  | 131.497 |

Resíduos:
- colocação: mt10hmf060ana; fator de resíduo 0.0012861
- colocação: mt01arg005a Areia de pedreira, para argamassa preparada em obra; fator de resíduo 0.00501329
- colocação: mt08cem002 Cimento cinza em sacos; fator de resíduo 0.0063
- colocação: mt11cun120a Peça pré-fabricada de concreto bicamada para valeta, 8/6,5x50x50 cm; fator de resíduo 0.0248

## Recursos

**mt10hmf060ana** m³ Concreto simples C20 classe de agressividade ambiental I e tipo de ambiente rural
Dados técnicos: Custo energético 1920.000 MJ; Emissão de CO2 240.000 kg; Código LER 17 01 01; Massa do elemento 2400 kg; Volume 1.6 m3

**mt08aaa010a** m³ Água
Dados técnicos: Custo energético 60.000 MJ; Emissão de CO2 30.000 kg

**mt01arg005a** t Areia de pedreira, para argamassa preparada em obra
Dados técnicos: Custo energético 75.000 MJ; Emissão de CO2 4.000 kg; Código LER 01 04 08; Massa do elemento 1000 kg; Volume 0.666667 m3

**mt08cem002** kg Cimento cinza em sacos
Dados técnicos: Custo energético 4.234 MJ; Emissão de CO2 0.734 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt11cun120a** Un Peça pré-fabricada de concreto bicamada para valeta, 8/6,5x50x50 cm
Dados técnicos: Custo energético 6.480 MJ; Emissão de CO2 7.739 kg; Código LER 17 01 01; Massa do elemento 50 kg; Volume 0.033333 m3
Resíduos:
- embalagem: re170201 Madeira; rendimento 0.001 kg
- embalagem: re170203 Plástico; rendimento 0.05 kg
