# Piso de grama sintética

- Propriedade do ficheiro: CYPE Ingenieros S.A.
- Formato: FIEBDC-3/2016
- Programa: Gerador de preços para construção civil. CYPE Ingenieros, S.A.
- Data: 14/02/2025
- Âmbito geográfico: Brasil
- Moeda: BRL
- Custos indiretos: 3 %
- Despesas gerais: 13 %
- Lucro: 6 %
- IVA: 17 %

## U Urbanização interna do lote

### UX Pisos exteriores

#### UXS De grama sintética

**UXS010** m² Piso de grama sintética.
Piso em grama sintética, de quatro tons de cor verde e castanha, composto de mechas retas monofilamento Dogbone DB Shape de 3/8" de fibra 100% polietileno resistente aos raios UV, 5200/8 decitex, 120 microns de espessura e mechas retas texturizadas de 3/8" de fibra 100% polipropileno resistente aos raios UV, 3000/6 decitex, 110 microns de espessura, tecidas sobre base de polipropileno drenante reforçada com uma camada de feltro, com termo-fixação e vedação com látex, de 25 mm de altura de filamento, 27 mm de altura total de tapete, 2280 g/m² e 16800 mechas/m²; banda de ligação de geotêxtil de polipropileno, de 300 mm de largura e cola de poliuretano bicomponente, lastrado com 5 kg/m² de inerte silício, de granulometria compreendida entre 0,4 e 0,8 mm; para utilização decorativa.
Critérios considerados na determinação do preço da unidade de obra: O preço não inclui a superfície base.
Inclui: Marcação. Colocação da grama sintética. Espalhar na superfície.
Critério de medição de projeto: Superfície medida segundo documentação gráfica de Projeto.
Critério de quantitativos de obra: Medir-se-á a superfície realmente executada segundo especificações de Projeto.

| Código | Un | Descrição | Rendimento | Preço | Importância |
|---|---|---|---|---|---|
| mt47cit230b | m² | Grama sintética, de quatro tons de cor verde e castanha, composto de mechas retas monofilamento Dogbone DB Shape de 3/8" de fibra 100% polietileno resistente aos raios UV, 5200/8 decitex, 120 microns de espessura e mechas retas texturizadas de 3/8" de fibra 100% polipropileno resistente aos raios UV, 3000/6 decitex, 110 microns de espessura, tecidas sobre base de polipropileno drenante reforçada com uma camada de feltro, com termo-fixação e vedação com látex, de 25 mm de altura de filamento, 27 mm de altura total de tapete, 2280 g/m² e 16800 mechas/m², fornecido em rolos. (material) | 1.04 | 50.5 | 52.520 |
| mt47cit250d | m | Banda de ligação de geotêxtil de polipropileno, de 300 mm de largura, fornecida em rolos. (material) | 0.42 | 3.13 | 1.315 |
| mt47cit260a | kg | Cola de poliuretano bicomponente. (material) | 0.3 | 12.78 | 3.834 |
| mt47cit004a | kg | Inerte silício, de granulometria compreendida entre 0,4 e 0,8 mm, fornecido em sacos. (material) | 5 | 0.43 | 2.150 |
| mq07cel010 | h | Empilhador elevador diesel de dupla tração de 8 t. (equipamento) | 0.252 | 107.66 | 27.130 |
| mo041 | h | Oficial de obras de construção civil. (mão de obra) | 0.239 | 33.34 | 7.968 |
| mo087 | h | Ajudante de obras de construção civil. (mão de obra) | 0.299 | 31.49 | 9.416 |
| % | % | Custos diretos complementares | 2 % | 104.333 | 2.087 |
|  |  | Custos diretos |  |  | 106.420 |

Resíduos:
- colocação: mt47cit230b; fator de resíduo 0.022
- colocação: mt47cit250d Banda de ligação de geotêxtil de polipropileno, de 300 mm de largura, fornecida em rolos; fator de resíduo 0.07
- colocação: mt47cit260a Cola de poliuretano bicomponente; fator de resíduo 0.040716
- colocação: mt47cit004a Inerte silício, de granulometria compreendida entre 0,4 e 0,8 mm, fornecido em sacos; fator de resíduo 0.009

## Recursos

**mt47cit230b** m² Grama sintética
Dados técnicos: Custo energético 225.730 MJ; Emissão de CO2 11.207 kg; Código LER 17 02 03; Massa do elemento 2.28 kg; Volume 0.0038 m3
Resíduos:
- embalagem: re170203 Plástico. (componente de resíduo); rendimento 0.05 kg; Código LER 17 02 03; Massa do elemento 1 kg; Volume 0.001667 m3

**mt47cit250d** m Banda de ligação de geotêxtil de polipropileno, de 300 mm de largura, fornecida em rolos
Dados técnicos: Custo energético 10.656 MJ; Emissão de CO2 0.341 kg; Código LER 17 06 04; Massa do elemento 0.09 kg; Volume 0.00015 m3
Resíduos:
- embalagem: re170203 Plástico; rendimento 0.001 kg

**mt47cit260a** kg Cola de poliuretano bicomponente
Dados técnicos: Custo energético 144.471 MJ; Emissão de CO2 7.014 kg; Código LER 17 09 04; Massa do elemento 1 kg; Volume 0.000667 m3
Resíduos:
- embalagem: re170203 Plástico; rendimento 0.003 kg

**mt47cit004a** kg Inerte silício, de granulometria compreendida entre 0,4 e 0,8 mm, fornecido em sacos
Dados técnicos: Custo energético 0.559 MJ; Emissão de CO2 0.028 kg; Código LER 01 04 08; Massa do elemento 1 kg; Volume 0.000667 m3
Resíduos:
- embalagem: re170203 Plástico; rendimento 0.005 kg
